# Spielplätze
Angebotsaufforderung (GAEB 90, DA83)
Währung: EUR

## Spielplätze
Datum: 13.06.24

*Hinweis*
Angaben zum Gebäudebestand
1.1.  Lage der Baumaßnahmen

  Essen-Rüttenscheid
  Gummert Straße 23, 25, 27, 29, 31

1.2.  Vorhandene Gebäudeart

  4  vorhandene und bewohnte Wohngebäude vom Haustyp
"A" mit insgesamt  24
  Bestandswohnungen.
  1  vorhandenes und bewohntes Wohngebäude vom
Haustyp "B" mit  insgesamt 9 Bestandswohnungen

1.3.  Vorhandene Bauweise/ Bauart

  2 1/2-geschossiges Wohngebäude (Zweispänner) mit
Unterkellerung und nicht  ausgebautem Dachgeschoss

  _  Massivbauweise
  _  Tragende Wände aus Mauerwerk
  _  Stahlbetondecken im Keller-, Erd- und
Obergeschoss
  _  Betonwiderlager oberhalb der Obergeschossdecke
  _  Stahlbetontreppenlauf u. Treppenpodeste aus
Stahlbeton bis ins 2. OG
  _  Estrich mit Wärmedämmung im Dachgeschoss
  _  Gemauerte Kaminzüge im Dachgeschoss
  _  Z. T. Außenfassade mit WDVS-Verbundsystem 6cm)
  _  Holzdachkonstruktion (Sparrendach mit
Betonwiderlager)
  _  Betonziegeleindeckung

1.4.  Vorhandene Hausanschlüsse

  _  Strom- und Gashausanschluss
  _  Hauswasseranschluss
  _  TV-Kabelhausanschluss

1.5.  Grundstückserschließung

  Die Erschließung des Grundstückes an die vollständig
ausgebauten öffentlichen  Straßen im Sinne des
Baugesetzbuches und des Erschließungsbeitragsgesetzes
ist  gesichert.

*Hinweis*
A)  ALLGEMEINE VORBEMERKUNGEN
=======================================================
==========

A1) ALLGEMEINES

Dem Leistungsverzeichnis liegen die "Zusätzliche
Vertragsbedingungen für die Ausführung von
Bauleistungen (Z-VOB/B)" der Covivio Immobilien GmbH
zugrunde.

Für sich auf dieses Leistungsverzeichnis beziehende
Beauftragungen gelten die Vertragsbedingungen in jedem
Einzelfall als vereinbart. Sofern zukünftig als Ersatz
für die aktuell gültigen Z-VOB/B mit dem Auftragnehmer
neue Z-VOB/B vereinbart werden, gelten für nach
Gültigkeitsbeginn die neuen Z-VOB/B beauftragte
Leistungen ausschließlich die neuen Z-VOB/B.

Für nach diesem Leistungsverzeichnis ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber erwartet vom Auftragnehmer tatkräftige
Unterstützung bei den Bemühungen, berechtigten
Mieterwünschen zu entsprechen. Dazu gehören
insbesondere folgende Verpflichtungen:

1)  Alle Handwerker/Mitarbeiter des Auftragnehmers
haben die Verpflichtung, Kunden insbesondere  Mietern
höflich und hilfsbereit zu begegnen. In Gesprächen mit
den Mietern ist das Bemühen von  Covivio Immobilien
GmbH um einen verbesserten Kundendienst
herauszustellen.

2)  Die Mieter sind rechtzeitig vor Durchführung der
Arbeiten zu verständigen, ggf. durch
  Aushang im Treppenhaus oder auch individuelle
Terminvereinbarung mit dem einzelnen Mieter.

3)  Möbel und sonstiges Mietereigentum, Bodenflächen
und angrenzende Bauteile etc. im Bereich
  der auszuführenden Arbeiten sind durch Folie, evtl.
Schaltafeln oder Ähnliches zu schützen.

A3) PREISE

Soweit und sobald Überschreitungen absehbar sind, ist
hierüber dem zuständigen Bauleiter ein schriftliches
Angebot einzureichen und eine gesonderte Vereinbarung
über die Einkaufsabteilung zu treffen.

In den Einheitspreisen sind sämtliche Kosten, wie
Lohn-, Material- und Nebenkosten enthalten,
insbesondere auch:

1)  Koordination / Terminabsprache(n) mit dem(den)
Mieter(n) / Kundenbetreuer(n) / Bauleiter(n)

2)  sämtliche Fahrt- und Transportkosten,

3)  sämtliche tariflichen Zulagen wie z. B. Schmutz-
und Staubzulagen, Zulagen für ekelerregende
  Arbeiten etc.,

4)  die Gestellung, Vorhaltung und spurlose
Entfernung aller erforderlichen Gerüste und
  Absperrungen (ggf. auch Warnschilder) bis zu einer
Höhe der Arbeitsbühne von 2 m; die
  Mitbenutzung der Gerüste ist allen mit
Reparaturarbeiten beschäftigten Firmen kostenlos zu
  gestatten,

5)  Befestigungsmittel aller Art; Hilfsstoffe wie
Nägel, Bindedraht und Kleinmaterial sowie alle
  Baustoffe, die zur kompletten Erstellung der
Leistung erforderlich sind,

6)  die Abdeckung von Einrichtungsgegenständen zum
Schutz vor Beschädigung und
  Verschmutzung,

7)  das, ggf. tägliche, Säubern der Arbeitsstelle,

8)  der Ausbau und Abtransport sowie die
ordnungsgemäße Entsorgung, einschließlich
  Kippgebühren, sämtlichen Bauschutts und aller alter,
schadhafter Teile. Teile, für die sich der
  Auftraggeber eine generelle oder einzelfallbezogene
Prüfung vorbehalten hat, sind bis zu diesem
  Zeitpunkt, längstens jedoch für die Dauer von 10
Wochen, vom AN vorzuhalten und dürfen erst
  danach entsorgt werden.

9)  Alle weiteren Nebenleistungen, die zur Erfüllung
der in den Leistungspositionen beschriebenen
  Hauptleistungen, unter Beachtung aller einschlägigen
Vorschriften, erforderlich sind, aber nicht
gesondert aufgeführt sind.

Erforderliche Leistungen, die in den nachfolgenden
Leistungspositionen nicht enthalten sind, sind als
Nachtrag dem zuständigen Bauleiter vor Ausführung zur
Genehmigung aufzugeben. Die Preise für derartige
Zusatzleistungen sind auf der Kalkulationsbasis des
Leistungsverzeichnisses zu kalkulieren. Diese
Positionen sind so ausreichend und umfassend zu
beschreiben, dass sowohl eine sachlich-fachliche als
auch eine kalkulatorische Nachprüfung durch den
Auftraggeber gewährleistet ist, hierzu gehört
insbesondere die Angabe der verfahrenen Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der Auftragnehmer jedem Dritten aufzuerlegen, dessen er
sich zur Erfüllung dieser Pflichten bedient.
Das Leistungsverzeichnis darf weder ganz noch teilweise
in irgendeiner Form Dritten entgeltlich oder
unentgeltlich zugänglich gemacht werden.

*Hinweis*
B)  ALLGEMEINE TECHNISCHE VORBEMERKUNGEN
=======================================================
===============

B1) ALLGEMEINES

Für Lieferung und Ausführung gelten neben dem
Leistungsverzeichnis:

1.  die neuesten DIN-Vorschriften (ausgenommen DIN
1961), VDE- und VDI-Richtlinien,

2.  die Vorschriften der zuständigen Behörden z. B.
Bauaufsicht, Gewerbeaufsicht, Brandverhütung,
  TÜV, Berufsgenossenschaften und Versorgungsbetriebe,

3.  die Bestimmungen der Gerüstbauordnung,

4.  die Festlegungen des jeweiligen
Werkstoffherstellers. Die Werkstoffe müssen den
  geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor zu prüfen, ob der
Auftragneher seinen Pflichten nachgekommen ist. Hierzu
kann der Auftraggeber Einsicht nehmen in die vom
Auftragneher nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
läßt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7 SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die bei ungesicherten
Umgang im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
Sicherheit
Bei der Herstellung/ Errichtung von Spielplätzen
und/oder von Spielgeräten sind die jeweiligen
Herstellerangaben und der allgemein anerkannte Stand
der Technik einzuhalten. Insbesondere dürfen hierdurch
keine neuen Gefahren und Mängel entstehen.

Qualitätsvorgabe
Bei Herstellung/ Errichtung von Spielgeräten sind
normgerechte Spielgeräte bester Fabrikate zu verwenden.
Bei der Auswahl der Spielgeräte sind bevorzugt
Spielgeräte aus Metall oder Recycling-Produkten zu
verwenden. Bei Holzspielgeräten ist das Holz kernfrei,
gesägt oder zylindrisch gefräst, gehobelt bzw. glatt
geschliffen stets zu verwenden. Die Bodenverankerung
erfolgt stets über verzinkte Pfostenschuhe, die
frostfrei in ausreichend bewehrten Beton einzulassen
sind.

Vorgaben zu Produktwahl
Bitte beachten Sie den Ein- und Verbau der Geräte /
Ersatzteile gemäß EN 1176. Das heißt beim Austausch von
Komponenten eines Spielgerätes sind stets die
Ersatzteile des jeweiligen Herstellers zu verwenden.
Veränderungen können zum Erlöschen der gültigen
TÜV-Zertifizierung führen.

### Abschnitt 01 Ausstattung (in Bearbeitung)

**01.0010 Abfallbehälter mit Haube**
Abfallbehälter Kingston Fa. Ziegler Artikel 108.131
liefern und inkl. Fundament montieren.

Abfallbehälter KINGSTON
aus Stahl, mit Vollblech
Abfallbehälter aus 2 mm starkem Stahlblech mit
Schutzdach. Mit Pfosten 50 x 80 mm (Gesamtlänge 970 mm)
zum Einbetonieren. Behälter mittels Dreikantschloss
entriegeln und zum Entleeren entnehmen, 1
Dreikantschlüssel im Lieferumfang enthalten.

Detailinformationen
Inhalt Abfallbehälter : 34 Liter
Befestigungsart : zum Einbetonieren
Material Korpus : Stahl
Oberfläche Korpus : feuerverzinkt und pulverbeschichtet

Ø x Höhe : 325 x 1035 mm
empfohlene Einbautiefe : 250 mm
Gewicht : 14 kg
Gesamttiefe : 375 mm
Lieferbezug:
Ziegler Metallbearbeitung GmbH
Gewerbepark am See 1
D- 01920 Nebelschütz
Menge: 2,000 St

**01.0020 Sitzbank Natura Art 736.121 RAL 7016 Fa. Ziegler liefern und aufstellen incl. erforderlicher Fundamente**
Sitzbank Natura Art 736.121 RAL 7016 Fa. Ziegler
liefern und aufstellen inkl. erforderlicher Fundamente
Menge: 2,000 St

**01.0030 Wipptier**
Federwippe Puma tiefenverankert liefern und montieren,
einschl. aller notwendigen Kleinteilen.

Inklusive Erdarbeiten und Verankerung/Fundament

Hersteller: Kompan
Menge: 1,000 St.

**01.0040 Wipptier**
Federwippe Jumbo tiefenverankernd setzen und montieren,
einschl. aller notwendigen Kleinteilen.

Inklusive Erdarbeiten und Verankerung/Fundament

Hersteller: Kompan
Menge: 1,000 St.

**01.0050 Federwippe 2-Sitzig**
Zweisitziges Federgerät, inkl. Standardbodenverankerung
für Sand- oder Rasenflächen, ohne Rückenlehne und
Seitenteile, nach Vorgaben des Herstellers
tiefenverankert setzen und montieren, einschl. allen
notwendigen Vorarbeiten und Kleinteilen

Hersteller: Kompan
Menge: 1,000 St.

**01.0060 Filtervlies 500g, liefern und auslegen Verlegung ebenerdig mit 10cm Überlappung**
Menge: 21,000 m²

**01.0070 Spielsandkiste aus Kunststoff, Maße 3 x 3 m**
Spielsandkiste mit den Maßen 3 x 3 m liefern, montieren
und ortsfest - freistehend oder in der Fallschutzfläche
eingebracht - nach Vorgaben des Herstellers aufstellen
und montieren, einschl. allen notwendigen Vorarbeiten
und Kleinteilen.
Farbe: Anthrazit oder hellgrau
Menge: 1,000 St

**01.0080 Spielsandkiste aus Kunststoff, Maße 4 x 4 m**
Spielsandkiste mit den Maßen 3 x 3 m liefern, montieren
und ortsfest - freistehend oder in der Fallschutzfläche
eingebracht - nach Vorgaben des Herstellers aufstellen
und montieren, einschl. allen notwendigen Vorarbeiten
und Kleinteilen.
Farbe: Anthrazit oder hellgrau
Menge: 1,000 St

**01.0090 Spielsand liefern und einbringen**
Spielsand ohne schluffige bzw. tonige Anteile mit
Körnung 0 - 2 mm Körnung grubenfrisch liefern und bis
mind. 40 cm Füllhöhe (sofern konstruktionsbedingt
möglich) niveaugerecht einbringen.
Inklusive Transportweg.
Menge: 8,000 m³

### Abschnitt 02 Zaunarbeiten

**02.0010 Stabgitterzaun HS, 800. mm hoch, liefern und montieren**
Stabgitterzaun HS, 800. mm hoch (Gittermattenhöhe),
liefern und fachgerecht montieren, wie nachstehend
beschrieben:
Pfosten:

Bestehend aus werksneuen Rechteckstahlrohren 60/40 mm
und PVC-Abdeckkappen, entsprechend statischem Nachweis.
Gittermatten:

Bestehend aus waagerecht verlaufenden Ø 8 mm doppelt
gegenüberliegenden, punktgeschweißten Stahldrähten und
senkrechten, im Kreuzverbund verschweißten, Ø 6 mm
Stahldrähten, die einseitig ca. 22 mm überstehen.
Maschenweite: *50/200 mm normal, oben glatter Abschluss
durch querlaufenden Draht

Korrosionsschutz:

alle Metallteile sind nach dem Schweißen hochwertig
verzinkt

maximaler Korrosionsschutz der Metallteile durch die
Kombination von Verzinkung und hochwertiger
Pulverbeschichtung. Die Pulverbeschichtung ist absolut
lichtecht, festhaftend und abriebfest.

Farbe:  nach Wahl des AG

Ausführung:

Die Pfosten sind in Abständen von 2.520 mm (Achsmaß!)
in Betoneinzelfundamenten
Abmessung 30/30/60cm in C12/15 bei Bodenklasse 3-5
höhen-, lot- und fluchtgerecht zu versetzen. Die Gitter
sind mit heras_sks-Befestigungen
(LUPOLEN-Kunststoffelementen, Linsenkopf-Schrauben ISO
7380 mit Innensechskant und Schlüsselweite 5,5 mm sowie
Stahl-Abdeckleiste 40/5 mm)
an den Pfosten zu montieren

Nach der Montage darf der Gitterzaun keine störenden
Geräusche verursachen.
Die Montageanleitung der Firma heras_sks
die Vorschriften des
Gemeinde-unfallversicherungsverbandes sind genau
einzuhalten.
Der Aushub ist einzuplanieren.

Beschädigungen an der Verzinkung bzw. Beschichtung
werden mit Kaltzink und Farbe nachbehandelt.
Einbauort: Einfassung Sondernutzungsflächen (Garten)

Liefernachweis:
heras_sks gmbh
Raiffeisenring 44
D 46395 Bocholt
Fon: +49 . 28 71 . 244  14-0
Fax: +49 . 28 71 . 244  14-99

oder gleichwertig
Liefernachweis des Bieters:
_____________________
_____________________
_____________________
_____________________
Menge: 16,000 m

**02.0020 Tor für Stahlgitterzaun Höhe 80 cm montieren**
Tor aus Rechteckrohren mit nachrichtbaren
Toraufhängungen. Torfüllung aus Rechteckstäben oder
Gittermatten. Rahmenschloß mit Profilzylinder BKS oder
gleichwertig. Torpfosten gemäß den statischen
Erfordernissen mit fest  aufgeschweißter Kopfplatte und
Anschlussleisten für Zaungitter.
Metallteile feuerverzinkt mit Haftgrund,
Pulverbeschichtung Standardfarben,
RAL 60005 mossgrün, RAL 7016 anthrazitgrau.
Einschl. Bodenarbeiten, Fundamente nach
Montageanleitung des Herstellers, Beiarbeiten und
Säubern der angrenzenden Flächen

Abmessungen B = 1,00 m, H = 0,80 m.
Menge: 1,000 St

**02.0030 ZULAGEPOSITION - End-oder Eckpfosten Stabgitterzaun**
Zulage zu vor. genannten Zaun für End- oder Eckpfosten,
einschl. Ablängen der Zaunelemente, Korrosionsschutz und Einfärben der Schnittstellen.
Menge: 5,000 St

### Abschnitt 03 Lohnarbeiten

**03.0010 Ausführung von Lohnarbeiten zum**
*** Bedarfsposition ohne GB
Ausführung von Lohnarbeiten zum besonderen Nachweis,
nur auf Anordnung der örtlichen Bauleitung,
für einen Facharbeiter.
Menge: 1,000 Std

**03.0020 Helfer**
*** Bedarfsposition ohne GB
Wie vor, jedoch für einen Bauhelfer.
Menge: 1,000 Std

USt %: 19,00
